# Urinario con con desagüe visto, funcionamiento sin agua, serie Prestodry, modelo Quare S "PRESTO EQUIP", de 390x300x240 mm

- Propiedad del archivo: CYPE INGENIEROS, S.A.
- Formato: FIEBDC-3/2002
- Divisa: EUR
- Costes indirectos: 3.00 %
- IVA: 21.00 %

## S Señalización y equipamiento

### SA Aparatos sanitarios

#### SAU Urinarios

**SAU001** Ud Urinario con con desagüe visto, funcionamiento sin agua, serie Prestodry, modelo Quare S "PRESTO EQUIP", de 390x300x240 mm.
Suministro e instalación de urinario de porcelana sanitaria, funcionamiento sin agua, serie Prestodry, modelo Quare S "PRESTO EQUIP", con desagüe visto, sistema de bloqueo de malos olores, color blanco, de 390x300x240 mm. Incluso rejilla de desagüe y juego de fijación, conexión a la red de evacuación existente, fijación del aparato y sellado con silicona. Totalmente instalado, conexionado, probado y en funcionamiento.
Incluye: Replanteo y trazado en el paramento soporte de la situación del aparato. Colocación de los elementos de fijación suministrados por el fabricante. Nivelación, aplomado y colocación del aparato. Conexión a la red de evacuación. Montaje de accesorios y complementos. Sellado de juntas.
Criterio de medición de proyecto: Número de unidades previstas, según documentación gráfica de Proyecto.
Criterio de medición de obra: Se medirá el número de unidades realmente colocadas según especificaciones de Proyecto.

| Código | Ud | Descripción | Rendimiento | Precio | Importe |
|---|---|---|---|---|---|
| mt30uap010nb | Ud | Urinario de porcelana sanitaria, funcionamiento sin agua, serie Prestodry, modelo Quare S "PRESTO EQUIP", con desagüe visto, sistema de bloqueo de malos olores, color blanco, de 390x300x240 mm; incluso rejilla de desagüe y juego de fijación. (material) | 1.000 | 508.80 | 508.80 |
| mt30www010 | Ud | Material auxiliar para instalación de aparato sanitario. (material) | 1.000 | 1.05 | 1.05 |
| op00ato010 |  | Atornillador. | 1.000 | 0.00 | 0.00 |
| op00mar010 |  | Martillo. | 1.000 | 0.00 | 0.00 |
| op00tal010 |  | Taladro. | 1.000 | 0.00 | 0.00 |
| mo008 | h | Oficial 1ª fontanero. (mano de obra) | 1.305 | 17.82 | 23.26 |
| % | % | Costes directos complementarios | 2 % | 533.11 | 10.66 |
|  |  | Costes directos |  |  | 543.77 |
