# Plato de ducha acrílico, cuadrado, color blanco, modelo Prestosan 2600 "PRESTO EQUIP", de 900x900x40 mm, empotrado en el pavimento y enrasado por su cara superior

- Propiedad del archivo: CYPE INGENIEROS, S.A.
- Formato: FIEBDC-3/2002
- Divisa: EUR
- Costes indirectos: 3.00 %
- IVA: 21.00 %

## S Señalización y equipamiento

### SP Aparatos sanitarios adaptados y ayudas técnicas

#### SPD Duchas

**SPD010** Ud Plato de ducha acrílico, cuadrado, color blanco, modelo Prestosan 2600 "PRESTO EQUIP", de 900x900x40 mm, empotrado en el pavimento y enrasado por su cara superior.
Suministro e instalación de plato de ducha acrílico, cuadrado, color blanco, modelo Prestosan 2600 "PRESTO EQUIP", de 900x900x40 mm, con fondo antideslizante, lámina impermeabilizante premontada, sifón individual y rejilla de desagüe de acero inoxidable, empotrado en el pavimento y enrasado por su cara superior. Incluso válvula de desagüe sifónica con salida horizontal de 40 mm de diámetro. Totalmente instalado, conexionado, probado y en funcionamiento.
Incluye: Replanteo y trazado en el paramento soporte de la situación del aparato. Colocación de los elementos de fijación suministrados por el fabricante. Nivelación, aplomado y colocación del aparato. Conexión a la red de evacuación. Montaje de accesorios y complementos. Sellado de juntas.
Criterio de medición de proyecto: Número de unidades previstas, según documentación gráfica de Proyecto.
Criterio de medición de obra: Se medirá el número de unidades realmente colocadas según especificaciones de Proyecto.

| Código | Ud | Descripción | Rendimiento | Precio | Importe |
|---|---|---|---|---|---|
| mt30pap010j | Ud | Plato de ducha acrílico, cuadrado, para empotrar, modelo Prestosan 2600 "PRESTO EQUIP", color blanco, de 900x900x40 mm, con fondo antideslizante, lámina impermeabilizante premontada, sifón individual y rejilla de desagüe de acero inoxidable. (material) | 1.000 | 351.00 | 351.00 |
| mo008 | h | Oficial 1ª fontanero. (mano de obra) | 0.803 | 17.82 | 14.31 |
| % | % | Costes directos complementarios | 2 % | 365.31 | 7.31 |
|  |  | Costes directos |  |  | 372.62 |
