# Repisa para toallas, de acero inoxidable AISI 304 con acabado satinado

- Propiedad del archivo: CYPE INGENIEROS, S.A.
- Formato: FIEBDC-3/2002
- Divisa: EUR
- Costes indirectos: 3.00 %
- IVA: 21.00 %

## S Señalización y equipamiento

### SM Baños

#### SMA Accesorios

**SMA045** Ud Repisa para toallas, de acero inoxidable AISI 304 con acabado satinado.
Suministro y colocación de repisa para toallas, de acero inoxidable AISI 304 con acabado satinado, de 600x230 mm, fijado al soporte con las sujeciones suministradas por el fabricante. Totalmente montado.
Incluye: Replanteo y trazado en el paramento de la situación del accesorio. Colocación y fijación de los accesorios de soporte.
Criterio de medición de proyecto: Número de unidades previstas, según documentación gráfica de Proyecto.
Criterio de medición de obra: Se medirá el número de unidades realmente colocadas según especificaciones de Proyecto.

| Código | Ud | Descripción | Rendimiento | Precio | Importe |
|---|---|---|---|---|---|
| mt31abp060a | Ud | Repisa para toallas, de acero inoxidable AISI 304 con acabado satinado, de 600x230 mm. (material) | 1.000 | 55.97 | 55.97 |
| op00ato010 |  | Atornillador. | 1.000 | 0.00 | 0.00 |
| op00tal010 |  | Taladro. | 1.000 | 0.00 | 0.00 |
| mo107 | h | Ayudante fontanero. (mano de obra) | 0.222 | 16.10 | 3.57 |
| % | % | Costes directos complementarios | 2 % | 59.54 | 1.19 |
|  |  | Costes directos |  |  | 60.73 |
