# Lavabo mural, de acero inoxidable

- Propiedad del archivo: CYPE Ingenieros S.A.
- Formato: FIEBDC-3/2016
- Programa: Generador de precios de la construcción. CYPE Ingenieros, S.A.
- Fecha: 29/10/2025
- Divisa: EUR
- Costes indirectos: 3 %
- IVA: 21 %

## S Señalización y equipamiento

### SA Aparatos sanitarios

#### SAL Lavabos

**SAL031** Ud Lavabo mural, de acero inoxidable.
Lavabo mural, de acero inoxidable AISI 304, con acabado satinado, modelo Prestosan Inox Bol 88813 "PRESTO EQUIP", de 500x497 mm, de 1 cubeta de 145 mm de altura y 360 mm de diámetro, con válvula de desagüe de 1/4" y 32 mm de diámetro, con vierteaguas, con un orificio de 22 mm de diámetro para la grifería (no incluida en este precio), equipado con grifería temporizada, mezcladora, de repisa, para lavabo, acabado cromado, aireador, con tiempo de flujo de 10 segundos, limitador de caudal a 6 l/min. Incluso juego de fijación y silicona para sellado de juntas.
Criterio de valoración económica: El precio no incluye el desagüe.
Incluye: Replanteo. Colocación y fijación del aparato. Montaje de la grifería. Conexión a las redes de agua fría y caliente. Comprobación de su correcto funcionamiento. Sellado de juntas.
Criterio de medición de proyecto: Número de unidades previstas, según documentación gráfica de Proyecto.
Criterio de medición de obra: Se medirá el número de unidades realmente colocadas según especificaciones de Proyecto.

| Código | Ud | Descripción | Rendimiento | Precio | Importe |
|---|---|---|---|---|---|
| mt30lxp010vd | Ud | Lavabo mural, de acero inoxidable AISI 304, con acabado satinado, modelo Prestosan Inox Bol 88813 "PRESTO EQUIP", de 500x497 mm, de 1 cubeta de 145 mm de altura y 360 mm de diámetro, con válvula de desagüe de 1/4" y 32 mm de diámetro, con vierteaguas, con un orificio de 22 mm de diámetro para la grifería (no incluida en este precio). (material) | 1 | 304.7 | 304.700 |
| mt31gmp020baaa1 | Ud | Grifería temporizada, mezcladora, de repisa, para lavabo, acabado cromado, aireador, con tiempo de flujo de 10 segundos, limitador de caudal a 6 l/min; incluso elementos de conexión, enlaces de alimentación flexibles de 1/2" de diámetro y 350 mm de longitud, válvulas antirretorno y dos llaves de paso. (material) | 1 | 221.45 | 221.450 |
| mt30www005 | Ud | Cartucho de 300 ml de silicona ácida monocomponente, fungicida, para sellado de juntas en ambientes húmedos. (material) | 0.012 | 7.5 | 0.090 |
| mo008 | h | Oficial 1ª fontanero. (mano de obra) | 1.6 | 23.74 | 37.984 |
| % | % | Costes directos complementarios | 2 % | 564.224 | 11.284 |
|  |  | Costes directos |  |  | 575.508 |

Residuos:
- colocación: mt30www005 Cartucho de 300 ml de silicona ácida monocomponente, fungicida, para sellado de juntas en ambientes húmedos; factor de residuo 0.06

## Recursos

**mt30lxp010vd** Ud Lavabo mural, de acero inoxidable AISI 304
Datos técnicos: Coste energético 481.769 MJ; Emisión de CO2 71.970 kg
Residuos:
- embalaje: re150101 Envases de papel y cartón. (componente de residuo); rendimiento 1.494 kg; Código LER 15 01 01; Masa del elemento 1 kg; Volumen 0.001333 m3

**mt31gmp020baaa1** Ud Grifería temporizada
Datos técnicos: Coste energético 189.100 MJ; Emisión de CO2 12.770 kg
Residuos:
- embalaje: re150101 Envases de papel y cartón; rendimiento 0.086 kg

**mt30www005** Ud Cartucho de 300 ml de silicona ácida monocomponente, fungicida, para sellado de juntas en ambientes húmedos
Datos técnicos: Coste energético 87.200 MJ; Emisión de CO2 3.664 kg; Código LER 17 09 04; Masa del elemento 0.45 kg; Volumen 0.0003 m3
Residuos:
- embalaje: re170203 Plástico. (componente de residuo); rendimiento 0.1 kg; Código LER 17 02 03; Masa del elemento 1 kg; Volumen 0.001667 m3
